# GS Sommerhofen - Dachsanierung Pavillons
Angebotsaufforderung (GAEB 90, DA83)
DV-Nummer: 12040
Währung: EUR

## Flaschnerarbeiten
Datum: 20.06.24

*Hinweis*
Die Baustelle umfasst 2 von 3 Pultdächern der
aneinandergebauten 2-geschossigen Pavillons im Schulhof
der Grundschule Sommerhofen, Sommerhofenstraße 91 in
Sindelfingen.

Die Gebäude wurden ca. 1962 errichtet. Das Dach und
die Unterkonstruktion stammen noch aus dieser Zeit.
Die Dachneigung der Pultdächer betragen ca 8 Grad. Die
Leistungen betreffen ausschließlich Pavillon 2 und
3. Pavillon Nr.1 wurde bereits 2022 saniert.

Der Zugang zur Baustelle erfolgt, wie im
Baustellenzufahrtsplan und Baustelleneinrichtungsplan
dargestellt
über den Schulhof von der Sommerhofenstrasse aus.
Zugang zur Baustelle erfolgt über ein Gerüst. Der
anfallende Bauschutt ist vom Auftragnehmer zu
entsorgen.
Die Bauarbeiten erfolgen im laufenden Schulbetrieb.
Die Betriebszeiten sind von 7:30h 17:30h. Auf die
Belange des Schulbetriebes ist während der Ausführung
Rücksicht zu nehmen.

### Titel 01 Baustelleneinrichtung

**01.1 Baustelleneinrichtung**
Einrichten der Baustelle für sämtliche in der
Leistungsbeschreibung aufgeführten Leistungen.

Fassadengerüst wird bauseits gestellt.

Vorhalten der Baustelleneinrichtung für sämtliche in
der
Leistungsbeschreibung aufgeführten Leistungen.

Räumen und Säubern der Baustelle sämtliche
Restmaterialien
und Abfälle des Gewerkes sind fachgerecht zu entsorgen.
Menge: 1,000 psch

**01.2 Erschwernis**
Die Flaschnerarbeiten sind in Abstimmung
und Zug um Zug mit dem Gewerk
Dachabdichtungsarbeiten durchzuführen.
Die Erschwernis für die Abstimmung mit den
Dachabdichtungsarbeiten und Unterbrechungen
der Flaschnerarbeiten ist hier einzurechnen und wird
nicht zusätzlich vergütet.
Menge: 1,000 psch

### Titel 02 Flaschnerarbeiten

**02.1 Attikaabdeckung First und Seite**
Abdeckprofil aus Aluminium, Dicke 1,0 mm
Farbe alu-natur, zweiteilig
Zuschnitt 20/60/160/60/20 mm,
4 Kantungen
Stoßverbinder und verdeckten Halter einschließlich
allem Befestigungsmaterial liefern und fachgerecht
montieren.
Halter incl. VA-Verschraubung
Abstand ca. 70 cm
Untergrund Kantholz
Abdeckprofil aufgeklipst
Stoßverbinder: Halter mit Gummiauflage +
Längsrillen für Wasserabfluss
Menge: 105,000 lfm

**02.2 Zulage für das fachgerechte Ausbilden von Ecken und Enden**
Zulage zur Attikaabdeckung für das fachgerechte
Ausbilden von
Ecken und Enden.
Menge: 8,000 Stk

**02.3 Blechverwahrung**
Blechverwahrung

First - unterhalb der Attika Außen

seitlich

Traufe - Blende hinter der Regenrinne

Liefern und Montieren einer Blechverwahrung
aus Titanzinkblech, Dicke 1,0 mm
incl. Trennlage

Stöße sind mit Stoßverbindern zu unterlegen.
Abwicklung ca. 20/320 mm/20, 2 Kanten

VA-Schrauben, Länge nach Erfordernis
Abstand der Schrauben: nach Erfordernis
inkl. Befestigungsmittel. liefern und
fachgerecht montieren.
Menge: 114,000 m²

**02.4 Einlaufblech zum Anschweißen**
Liefern und Montieren eines Einlaufbleches
aus Titanzinkblech, Dicke 1,0 mm
zum Anschweißen einer Bitumenschweißbahn
Zuschnitt: ca./250/100/15 mm
3-fach gekantet
VA-Schrauben, Länge nach Erfordernis
Abstand der Schrauben: nach Erfordernis
inkl. Befestigungsmittel. liefern und
fachgerecht montieren

Detail siehe Anlage.
Menge: 48,000 m

**02.5 Rinne Titan-Zink**
Hängedachrinne aus Titan-Zink DN 100, massiv
einschließlich Rinnenhaltern durchlaufend mit
ausreichend Gefälle montieren.
Rinnenhalter in bauseitiger Sperrholzplatte
flächenbündig
einlassen und korrosionsgeschützt befestigen.
Längen weichlötend verbinden und bei Bedarf
Dehnungsausgleicher einbauen.
Verschiedene Längen.

siehe Architektendetail
Menge: 48,000 m

**02.6 Endboden**
Rinnenendboden, passend zu vorbeschriebener
Dachrinne, liefern und montieren.
Menge: 4,000 St.

**02.7 Rinnenwinkel**
Rinnenwinkel, passend zu vorbeschriebener
Dachrinne, liefern und montieren.
Menge: 2,000 St.

**02.8 Einlötstutzen**
Einlötstutzen, passend zu vorbeschriebener Rinne und
Fallrohr, liefern, in handwerklicher Technik in die
Rinne
einbauen und an das Fallrohr anschließen.
Als Zulage zu Rinne und Fallrohr.
Menge: 3,000 St.

**02.9 Fallrohr**
Fallrohr, passend zur Rinne,
komplett mit Fallrohrschellen liefern,
durchgehend anbringen und an
das Standrohr anschließen.
Bei Bedarf Auflagernasen
über den Schellen anlöten.

Fallrohrdurchmesser 100 mm,

incl. aller  erforderlichen Befestigungsmittel,
Menge: 27,000 m

**02.10 Standrohr**
Standrohr, passend zu vorbeschriebenem Fallrohr,
komplett liefern und an die Kanalisation anschließen.

Ausführung in Stahl verzinkt.
Menge: 3,000 St.

### Titel 03 Taglohnarbeiten

*Hinweis*
Verrechnungssatz für Arbeitskräfte

Verrechnungssatz für Stundenlohnarbeiten die
ausschliesslich
auf Anordnung der Bauleitung ausgeführt werden.
Angeboten wird ein MITTELLOHN der für sämtliche
eingesetzten Arbeitskräfte gleichermassen Gültigkeit
hat, der
sämtliche Aufwendungen enthält, insbesondere den
tatsächlichen Lohn mit den Zuschlägen für Gemeinkosten,
Sozialkassenbeiträge, vermögenswirksame Leistungen,
Auslösungen usw., sowie Lohn- bzw. Gehaltsnebenkosten;
Zuschläge für Nacht-, Sonntags- und Feiertagsarbeit
sind
jedoch nicht eingerechnet. Der
Mittellohn-Verrechnungssatz ist
unter Beachtung der preisrechtlichen Vorschriften
ermittelt. Er
gilt unabhängig von der Anzahl der abgerechneten
Stunden.

**03.1 Mittellohn**
Mittellohn: Verrechnungssatz für Regiearbeiten aller
eingesetzten Arbeitskräfte.
Menge: 5,000 h

USt %: 19,00
